# Angebotsaufforderung (GAEB DA XML 3.2, DA83)
Währung: EUR
Erstellt mit: GXML Toolbox V3.3 R20230829, iTWO_64 V24.0.454, 13.07.2026

## 01-530 Marienburg 5, 7, 9, 11, 10, 12 Umrüstung MAG/DDE
Datum: 13.07.2026

*Hinweis: A) ALLGEMEINE VORBEMERKUNGEN FÜR*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern

*Hinweis: C) GEWERKESPEZIFISCHE VORBEMERKUNGEN*
C)  GEWERKESPEZIFISCHE VORBEMERKUNGEN
======================================================================

Allgemein

Der Auftragnehmer hat sich vor Arbeitsbeginn über Art und Umfang der Leistung sowie über etwaige Schwierigkeiten zu unterrichten. Der Auftragnehmer haftet für alle Schäden, die durch ihn oder seine Erfüllungsgehilfen dem Auftraggeber oder Dritten bei Gelegenheit der Ausführung des Auftrages zugefügt werden.

Bei alle Arbeiten sind entsprechend die DIN-/VDE-Bestimmungen, die TAB und die Sonderbestimmungen des zuständigen EVU einzuhalten. Bei Erstellung von Bausteckdosen/Bauanschlüssen ist zwingend die VDE 0100 Teil 704 einzuhalten. Für die sachgemäße Anwendung und Beachtung der Unfallverhütungsvorschriften, der Schutz- und Sicherheitsbestimmungen nach den gesetzlichen Vorschriften und denen der Berufsgenossenschaft hat der Auftragnehmer Sorge zu tragen.

Für alle Arbeiten sind Materialien der in der Produktvorgabe aufgeführten Hersteller zu verwenden. Sollte Material erforderlich sei, welches von den aufgeführten Hersteller nicht hergestellt wird, so müssen normgerechte Materialien bester Fabrikate mit VDE- und Firmenkennzeichen verwendet werden. Material ohne Gütezeichen darf nicht montiert werden.

Die genaue Installation ist vor Beginn der Arbeiten mit der Bauleitung des AG abzustimmen.

Für erforderliche Terminabsprache mit dem zuständugen EVU und den Mietern ist der AN selbst verantwortlich. Der AG stellt dem AN hierzu eine Mieterliste zur Verfügung.

*Hinweis: Vorbemerkungen*
In den genannten Objekten erfolgt die Umrüstung der Warmwasserversorgung von gasbetriebenen Warmwasserbereitern (MAG) auf Stromdurchlauferhitzer (DDE).
Hierzu sind Zählerschränke zu erneuern, ggfs. vorhandene Zählerschränke zu überarbeiten. Die Installation der Zuleitug für den DDE erfolgt durch die Kellerräume, durch Kamine bis in die WE und dann a. P. in Kabelkanal bis an den DDE. Die Absicherung der Stromkreiszuleitung ist im Zählerschrank zu erstellen.
Die Montage des DDE erfolgt bauseits. Der Elektroanschluss erfolgt durch den AN.
Die Beantragung zur Hausanschlussverstärkung ist bereits erfolgt.

Die Arbeiten in den Wohnungen sind mit äußerster Sorgfalt und geeignetem Personal auszuführen! Staub und Verunreinigung sind möglichst zu vermeiden! Wände, Böden, Mobiliar sind abzudecken sowie mit Malerflies oder ähnlichem zu schützen. Nach Fertigstellung der Arbeiten ist die entstandene Verunreinigung mit einem Staubsauger zu entfernen.

Kosten hierzu sind in die Positionen einzukalkulieren.

Vor Beginn der Arbeiten sind diese mit dem BL des AG aubzustimmen.

Demontage Altgeräte

Die alten Zählerschränke sind nach Fertigstellung der neuen Zähleranlage zu demontieren und entsorgen.

Zähleranlage

Der Zählerschränke sind mit kompl. Verdrahtung und Bestückung, gemäß den TAB des örtl. EVU (Zählerverdrahtung, Stromschiene, Einspeisekasten, SH-Schalter, Überspannungsschutz  Kombiableiter Typ1+2, Kommunikationsfeld, Abgangsklemmen, Abdeckungen, FI/LS für die Mieterkeller, LS 3-pol.32A, Hauptschalter, Verdrahtungsarbeiten, etc.) zu liefern und betriebsfertig zu montieren.
Zum Anschluss der Hauptzuleitung ist ein Einspeisekasten zu verwenden. Falls erforderlich, sind die Zählerschränke mit einem Schienensystem in endsprechender Stromstärke zu verbinden.
Die Bearbeitung der Zähleranträge sowie die Zählermontage gehört ebenfalls zum Leistungsumfang.
Die Zählerstände der alten Zähler sind einschl. Zählernummer schriftl. zu dokumentieren.

Die Stromversorgung der Mieter (Kühltruhe, Kühlschrank, usw.) sind während der gesamten Umbaumaßnahme zu gewährleisten.

Die Leitungsführung oberhalb der Zähleranlage ist in C-Schiene mit Bügelschellen auszuführen!

Allgemeinverteilerfeld

In die Position ist der Einbau und das Verdrahten des bauseitigen Netzteils für  die Sprechanlage und Verdrahtung der Treppenhausbeleuchtung einzukalkulieren. Neue Treppenhausautomaten,  Leitungsschutzschalter, Klein- und Verdrahtungsmaterial, evtl. erforderliche Leitungsverlängerung der Bestandleitungen bis zu einer Länge von 2m einschl. Schrumpfschlauch/Abzweigdosen a. P. sind ebenfalls Bestandteil dieser Position.

Durchbrüche

Decken-und Wanddurchbrüche für Leitungen mit einem Querschnitt < 5x6mm² sind in die Leitungsposition einzukalkulieren.

Zuleitungen

Die Stromkreiszuleitung für den DDE ist in 5x6mm² auszuführen.
Die Zuleitung HAK / ZS ist entsprechend der angeschlossenen Leistung auszuführen. In die Leitungspreise sind die Kosten für das Verlegen im Steigeschlitz, in Installationsrohr /-kanal, Klemmarbeiten usw., einzurechnen.

MI-Verteiler NH 00

In die Position Hauptleitungsverteiler ist der entsprechende Verteiler inkl. Sicherungen, Klemmen, Verschraubungen, Sicherungseinsätze, etc. einzukalkulieren. Die Verteiler sind jeweils mit großem Anschlussraum auszuführen.

Brennstelle Beleuchtung Zählerraum

Brennstelle in Ausschaltung mit 2 Stck. Langfeldleuchten mit Wanne in LED-Ausführung.
In die Brennstelle ist folgende Leistung einzurechnen: Schalter, Steckdose, Leuchte, Abzweigdose, Installationsrohr/-kanal, Stromkreiszuleitung etc..

Potentialausgleich

Der Potentialausgleich ist herzustellen. Die Position versteht sich einschließlich Lieferung u. Montage aller erforderlichen Materialien (Erder, Potischiene, Banderdschellen, Leitungsmaterial, etc.).

Produktvorgaben

Verteilung / Zählerschrank: ABB / Striebel u. John

Automaten / Sicherungen: ABB

### Bereich 01 Marienburgstr. 7

#### Abschnitt 01.01 Demontage

**01.01.0010 Demontage Altanlage**
*** Bedarfsposition mit GB
Altanlage demontieren, Leistung wie beschrieben
Menge: 1,000 St

**01.01.0020 Provisorische Stromversorgung WE**
*** Bedarfsposition mit GB
Provisorische Stromversorgung der WE herstellen während der Zählerschrankmontage bzw. der Erweiterung des bestehenden ZS.
Menge: 15,000 St

#### Abschnitt 01.02 Durchbrüche

*Hinweis*
Die Arbeiten in den Wohnungen sind mit äußerster Sorgfalt und geeignetem Personal auszuführen! Staub und Verunreinigung sind möglichst zu vermeiden! Wände, Böden, Mobiliar sind abzudecken sowie mit Malerflies oder ähnlichem zu schützen. Nach Fertigstellung der Arbeiten ist die entstandene Verunreinigung mit einem Staubsauger zu entfernen.

Kosten hierzu sind in die Positionen einzukalkulieren.

**01.02.0010 Kernbohrung in Mauerwerk100/100**
*** Bedarfsposition mit GB
Kerbohrung 100x100 mm in Mauerwerk erstellen, einschl. Schuttentsorgung
Menge: 12,000 St

**01.02.0020 Kernbohrung schließen 100mm Brandschutz**
*** Bedarfsposition mit GB
Kernbohrung, Durchmesser 100mm, nach Leitungsverlegung mit geeignetem und dafür zugelassenem Material brandschutztechnisch schließen
Menge: 10,000 St

#### Abschnitt 01.03 Leitungs- u. Befestigungsmaterial

**01.03.0010 NYY -J 5x50 mm²**
*** Bedarfsposition mit GB
NYM -J 5x50 mm² einschl. Anschussarbeiten und evtl. eforderlichem
Anschlußmaterial, liefern und montieren
Menge: 35,000 m

**01.03.0020 NYM -J 5x35 mm²**
*** Bedarfsposition mit GB
NYM -J 5x35 mm² einschl. Anschussarbeiten und evtl. eforderlichem
Anschlußmaterial, liefern und montieren
Menge: 35,000 m

**01.03.0030 NYM-J 5x25 mm²**
*** Bedarfsposition mit GB
NYM 5x25 mm² liefern und montieren,
einschl. Anschlussarbeiten
Menge: 35,000 m

**01.03.0040 NYM-J 5 x6 mm²**
*** Bedarfsposition mit GB
NYM 5x6 mm² liefern und montieren,
einschl. Anschlussarbeiten
Menge: 190,000 m

**01.03.0050 NYM-J 5x1,5 mm²**
*** Bedarfsposition mit GB
NYM 5x1,5 mm² liefern und montieren,
einschl. Anschlussarbeiten
Menge: 20,000 m

**01.03.0060 NYM-J 3x1,5 mm²**
*** Bedarfsposition mit GB
NYM 3x1,5 mm² liefern und montieren,
einschl. Anschlussarbeiten
Menge: 20,000 m

**01.03.0070 Kabelkanal 20x35mm**
*** Bedarfsposition mit GB
Kabelkanal 20mm x 35mm einschl. Befestigungsmaterial
liefern und montieren
Menge: 30,000 m

**01.03.0080 Kabelkanal 50mm**
*** Bedarfsposition mit GB
Kabelkanal 40mm x 60mm einschl. Befestigungsmaterial
liefern und montieren
Menge: 20,000 m

**01.03.0090 Kabelkanal 100mm**
*** Bedarfsposition mit GB
Kabelkanal 100mm x 60mm einschl. Befestigungsmaterial
liefern und montieren
Menge: 25,000 m

**01.03.0100 Kabelkanal 200mm**
*** Bedarfsposition mit GB
Kabelkanal 190mm x 60mm einschl. Befestigungsmaterial
liefern und montieren
Menge: 15,000 m

**01.03.0110 Kabelbühne 200 mm**
*** Bedarfsposition mit GB
Kabelbühne 200 mm inkl. Befestigungsmaterial, Ausleger,
Wand-/Deckenanker, Hängestiel, Formstücke, Verbinder etc.,
liefern und montieren
Menge: 30,000 m

**01.03.0120 Kabelbühne 100 mm**
*** Bedarfsposition mit GB
Kabelbühne 200 mm inkl. Befestigungsmaterial, Ausleger,
Wand-/Deckenanker, Hängestiel, Formstücke, Verbinder etc.,
liefern und montieren
Menge: 15,000 m

**01.03.0130 Rangierkanal**
*** Bedarfsposition mit GB
Rangierkanal in div. Ausführungen, zur Montage oberhalb der Zählerschränke nach Abschluss der Arbeiten, liefern und montieren.
Menge: 5,000 m

**01.03.0140 C-Schiene**
*** Bedarfsposition mit GB
C-Schiene zur Leitungsführung der Wohnungszuleitungenim Kellerbereich, in Teilstücken liefern und montieren
Menge: 5,000 m

**01.03.0150 Bügelschellen div. Größen**
*** Bedarfsposition mit GB
Bügelschellen div. Größen, zur Leitungsführung der Wohnungszuleitungen im Kellerbereich, einschl. Gegenwanne,
liefern und montieren
Menge: 50,000 St

#### Abschnitt 01.04 Hausanschluss / Zähleranlage / Unterverteilung

**01.04.0010 Zählerschrank mit 10 Zählerplätzen**
*** Bedarfsposition mit GB
Zählerschrank mit 10 Zählerplätzen, gemäß den TAB des örtlichen EVU, kompl. bestückt und betriebsfertig verdrahtet, wie beschrieben, liefern und montieren.

Die Formalitäten mit dem EVU, die für den Austausch der Zähler erforderlich sind, gehören ebenfalls zum Leistungsumfang.
Menge: 1,000 St

**01.04.0020 Zählerschrank mit 8 Zählerplätzen**
*** Bedarfsposition mit GB
Zählerschrank mit 8 Zählerplätzen, gemäß den TAB des örtlichen EVU, kompl. bestückt und betriebsfertig verdrahtet, wie beschrieben, liefern und montieren.

Die Formalitäten mit dem EVU, die für den Austausch der Zähler erforderlich sind, gehören ebenfalls zum Leistungsumfang.
Menge: 1,000 St

**01.04.0030 Allgemeinverteilerfeld**
*** Bedarfsposition mit GB
Allgemeinverteilerfeld, inkl. Einbau des bauseitigen Nestzteils der Sprechanlage, Verdrahtung der Treppenhausbeleuchtung,etc., wie beschrieben,
liefern und montieren
Menge: 1,000 St

**01.04.0040 Schrumpfmuffe 5x16mm²**
*** Bedarfsposition mit GB
Schrumpfmuffe (5x16 mm²) für die ggfs. zu übernehmenden
Wohnungszuleitung, einschl. Quetschverbinder,
liefern und montieren
Menge: 16,000 St

**01.04.0050 Schrumpfmuffe 5x1,5mm²**
*** Bedarfsposition mit GB
Schrumpfmuffe für Querschnitte bis 5x2,5mm² für die ggfs. zu übernehmenden Stromkreiszuleitungen am Zählerschrank, einschl. Quetschverbinder,
liefern und montieren
Menge: 30,000 St

**01.04.0060 MI-Verteiler 2x3xNH00**
*** Bedarfsposition mit GB
NH Verteiler 2x3xNH00, liefern und montieren wie beschrieben
Menge: 1,000 St

#### Abschnitt 01.05 Brennstellen / Leuchten / Potentialausgleich

**01.05.0010 Anschluss DE**
*** Bedarfsposition mit GB
Bauseits gelieferten DE elektr. anschließen.
Menge: 5,000 St

**01.05.0020 Brennstelle Beleuchtung Zählerraum**
*** Bedarfsposition mit GB
Brennstelle Beleuchtung Zählerraum, liefern und betriebsfertig montieren,
Leistungsumfang wie beschrieben
Menge: 1,000 St

**01.05.0030 Umklemmen Sprechanlage**
*** Bedarfsposition mit GB
Umklemmen der Sprechanlage, das bestehenede Netzteil aus der alten Allgemeinverteilung demontieren und in das neue Allgemeinfeld montieren und verdrahten einschl. Leitungs- u. Verdrahtungsmaterial
Menge: 1,000 St

**01.05.0040 Potentialausgleich**
*** Pauschalposition
*** Bedarfsposition mit GB
Potentialausgleich erstellen, Leistungsumfang wie beschrieben
Menge: 1,000 PSCH

### Bereich 02 Marienburgstr. 9

#### Abschnitt 02.01 Durchbrüche

*Hinweis*
Die Arbeiten in den Wohnungen sind mit äußerster Sorgfalt und geeignetem Personal auszuführen! Staub und Verunreinigung sind möglichst zu vermeiden! Wände, Böden, Mobiliar sind abzudecken sowie mit Malerflies oder ähnlichem zu schützen. Nach Fertigstellung der Arbeiten ist die entstandene Verunreinigung mit einem Staubsauger zu entfernen.

Kosten hierzu sind in die Positionen einzukalkulieren.

**02.01.0010 Kernbohrung in Mauerwerk100/100**
*** Bedarfsposition mit GB
Kerbohrung 100x100 mm in Mauerwerk erstellen, einschl. Schuttentsorgung
Menge: 8,000 St

**02.01.0020 Kernbohrung schließen 100mm Brandschutz**
*** Bedarfsposition mit GB
Kernbohrung, Durchmesser 100mm, nach Leitungsverlegung mit geeignetem und dafür zugelassenem Material brandschutztechnisch schließen
Menge: 6,000 St

#### Abschnitt 02.02 Leitungs- u. Befestigungsmaterial

**02.02.0010 NYY -J 5x50 mm²**
*** Bedarfsposition mit GB
NYM -J 5x50 mm² einschl. Anschussarbeiten und evtl. eforderlichem
Anschlußmaterial, liefern und montieren
Menge: 35,000 m

**02.02.0020 NYM -J 5x35 mm²**
*** Bedarfsposition mit GB
NYM -J 5x35 mm² einschl. Anschussarbeiten und evtl. eforderlichem
Anschlußmaterial, liefern und montieren
Menge: 35,000 m

**02.02.0030 NYM-J 5x25 mm²**
*** Bedarfsposition mit GB
NYM 5x25 mm² liefern und montieren,
einschl. Anschlussarbeiten
Menge: 35,000 m

**02.02.0040 NYM-J 5 x6 mm²**
*** Bedarfsposition mit GB
NYM 5x6 mm² liefern und montieren,
einschl. Anschlussarbeiten
Menge: 100,000 m

**02.02.0050 NYM-J 5x1,5 mm²**
*** Bedarfsposition mit GB
NYM 5x1,5 mm² liefern und montieren,
einschl. Anschlussarbeiten
Menge: 5,000 m

**02.02.0060 NYM-J 3x1,5 mm²**
*** Bedarfsposition mit GB
NYM 3x1,5 mm² liefern und montieren,
einschl. Anschlussarbeiten
Menge: 20,000 m

**02.02.0070 Kabelkanal 20x35mm**
*** Bedarfsposition mit GB
Kabelkanal 20mm x 35mm einschl. Befestigungsmaterial
liefern und montieren
Menge: 20,000 m

**02.02.0080 Kabelkanal 50mm**
*** Bedarfsposition mit GB
Kabelkanal 40mm x 60mm einschl. Befestigungsmaterial
liefern und montieren
Menge: 20,000 m

**02.02.0090 Kabelkanal 100mm**
*** Bedarfsposition mit GB
Kabelkanal 100mm x 60mm einschl. Befestigungsmaterial
liefern und montieren
Menge: 25,000 m

**02.02.0100 Kabelkanal 200mm**
*** Bedarfsposition mit GB
Kabelkanal 190mm x 60mm einschl. Befestigungsmaterial
liefern und montieren
Menge: 15,000 m

**02.02.0110 Kabelbühne 200 mm**
*** Bedarfsposition mit GB
Kabelbühne 200 mm inkl. Befestigungsmaterial, Ausleger,
Wand-/Deckenanker, Hängestiel, Formstücke, Verbinder etc.,
liefern und montieren
Menge: 30,000 m

**02.02.0120 Kabelbühne 100 mm**
*** Bedarfsposition mit GB
Kabelbühne 200 mm inkl. Befestigungsmaterial, Ausleger,
Wand-/Deckenanker, Hängestiel, Formstücke, Verbinder etc.,
liefern und montieren
Menge: 15,000 m

**02.02.0130 Rangierkanal**
*** Bedarfsposition mit GB
Rangierkanal in div. Ausführungen, zur Montage oberhalb der Zählerschränke nach Abschluss der Arbeiten, liefern und montieren.
Menge: 5,000 m

**02.02.0140 C-Schiene**
*** Bedarfsposition mit GB
C-Schiene zur Leitungsführung der Wohnungszuleitungenim Kellerbereich, in Teilstücken liefern und montieren
Menge: 5,000 m

**02.02.0150 Bügelschellen div. Größen**
*** Bedarfsposition mit GB
Bügelschellen div. Größen, zur Leitungsführung der Wohnungszuleitungen im Kellerbereich, einschl. Gegenwanne,
liefern und montieren
Menge: 50,000 St

#### Abschnitt 02.03 Hausanschluss / Zähleranlage / Unterverteilung

**02.03.0010 MI-Verteiler 2x3xNH00**
*** Bedarfsposition mit GB
NH Verteiler 2x3xNH00, liefern und montieren wie beschrieben
Menge: 1,000 St

#### Abschnitt 02.04 Brennstellen / Leuchten / Potentialausgleich

**02.04.0010 Anschluss DE**
*** Bedarfsposition mit GB
Bauseits gelieferten DE elektr. anschließen.
Menge: 2,000 St

**02.04.0020 Brennstelle Beleuchtung Zählerraum**
*** Bedarfsposition mit GB
Brennstelle Beleuchtung Zählerraum, liefern und betriebsfertig montieren,
Leistungsumfang wie beschrieben
Menge: 1,000 St

**02.04.0030 Umklemmen Sprechanlage**
*** Bedarfsposition mit GB
Umklemmen der Sprechanlage, das bestehenede Netzteil aus der alten Allgemeinverteilung demontieren und in das neue Allgemeinfeld montieren und verdrahten einschl. Leitungs- u. Verdrahtungsmaterial
Menge: 1,000 St

**02.04.0040 Potentialausgleich**
*** Pauschalposition
*** Bedarfsposition mit GB
Potentialausgleich erstellen, Leistungsumfang wie beschrieben
Menge: 1,000 PSCH

### Bereich 03 Marienburgstr. 10

#### Abschnitt 03.01 Demontage

**03.01.0010 Demontage Altanlage**
*** Bedarfsposition mit GB
Altanlage demontieren, Leistung wie beschrieben
Menge: 1,000 St

**03.01.0020 Provisorische Stromversorgung WE**
*** Bedarfsposition mit GB
Provisorische Stromversorgung der WE herstellen während der Zählerschrankmontage bzw. der Erweiterung des bestehenden ZS.
Menge: 10,000 St

#### Abschnitt 03.02 Durchbrüche

*Hinweis*
Die Arbeiten in den Wohnungen sind mit äußerster Sorgfalt und geeignetem Personal auszuführen! Staub und Verunreinigung sind möglichst zu vermeiden! Wände, Böden, Mobiliar sind abzudecken sowie mit Malerflies oder ähnlichem zu schützen. Nach Fertigstellung der Arbeiten ist die entstandene Verunreinigung mit einem Staubsauger zu entfernen.

Kosten hierzu sind in die Positionen einzukalkulieren.

**03.02.0010 Kernbohrung in Mauerwerk100/100**
*** Bedarfsposition mit GB
Kerbohrung 100x100 mm in Mauerwerk erstellen, einschl. Schuttentsorgung
Menge: 6,000 St

**03.02.0020 Kernbohrung schließen 100mm Brandschutz**
*** Bedarfsposition mit GB
Kernbohrung, Durchmesser 100mm, nach Leitungsverlegung mit geeignetem und dafür zugelassenem Material brandschutztechnisch schließen
Menge: 4,000 St

#### Abschnitt 03.03 Leitungs- u. Befestigungsmaterial

**03.03.0010 NYY -J 5x50 mm²**
*** Bedarfsposition mit GB
NYM -J 5x50 mm² einschl. Anschussarbeiten und evtl. eforderlichem
Anschlußmaterial, liefern und montieren
Menge: 35,000 m

**03.03.0020 NYM -J 5x35 mm²**
*** Bedarfsposition mit GB
NYM -J 5x35 mm² einschl. Anschussarbeiten und evtl. eforderlichem
Anschlußmaterial, liefern und montieren
Menge: 35,000 m

**03.03.0030 NYM-J 5x25 mm²**
*** Bedarfsposition mit GB
NYM 5x25 mm² liefern und montieren,
einschl. Anschlussarbeiten
Menge: 35,000 m

**03.03.0040 NYM-J 5 x6 mm²**
*** Bedarfsposition mit GB
NYM 5x6 mm² liefern und montieren,
einschl. Anschlussarbeiten
Menge: 100,000 m

**03.03.0050 NYM-J 5x1,5 mm²**
*** Bedarfsposition mit GB
NYM 5x1,5 mm² liefern und montieren,
einschl. Anschlussarbeiten
Menge: 30,000 m

**03.03.0060 NYM-J 3x1,5 mm²**
*** Bedarfsposition mit GB
NYM 3x1,5 mm² liefern und montieren,
einschl. Anschlussarbeiten
Menge: 30,000 m

**03.03.0070 Kabelkanal 20x35mm**
*** Bedarfsposition mit GB
Kabelkanal 20mm x 35mm einschl. Befestigungsmaterial
liefern und montieren
Menge: 15,000 m

**03.03.0080 Kabelkanal 50mm**
*** Bedarfsposition mit GB
Kabelkanal 40mm x 60mm einschl. Befestigungsmaterial
liefern und montieren
Menge: 20,000 m

**03.03.0090 Kabelkanal 100mm**
*** Bedarfsposition mit GB
Kabelkanal 100mm x 60mm einschl. Befestigungsmaterial
liefern und montieren
Menge: 25,000 m

**03.03.0100 Kabelkanal 200mm**
*** Bedarfsposition mit GB
Kabelkanal 190mm x 60mm einschl. Befestigungsmaterial
liefern und montieren
Menge: 15,000 m

**03.03.0110 Kabelbühne 200 mm**
*** Bedarfsposition mit GB
Kabelbühne 200 mm inkl. Befestigungsmaterial, Ausleger,
Wand-/Deckenanker, Hängestiel, Formstücke, Verbinder etc.,
liefern und montieren
Menge: 30,000 m

**03.03.0120 Kabelbühne 100 mm**
*** Bedarfsposition mit GB
Kabelbühne 200 mm inkl. Befestigungsmaterial, Ausleger,
Wand-/Deckenanker, Hängestiel, Formstücke, Verbinder etc.,
liefern und montieren
Menge: 15,000 m

**03.03.0130 Rangierkanal**
*** Bedarfsposition mit GB
Rangierkanal in div. Ausführungen, zur Montage oberhalb der Zählerschränke nach Abschluss der Arbeiten, liefern und montieren.
Menge: 5,000 m

**03.03.0140 C-Schiene**
*** Bedarfsposition mit GB
C-Schiene zur Leitungsführung der Wohnungszuleitungenim Kellerbereich, in Teilstücken liefern und montieren
Menge: 5,000 m

**03.03.0150 Bügelschellen div. Größen**
*** Bedarfsposition mit GB
Bügelschellen div. Größen, zur Leitungsführung der Wohnungszuleitungen im Kellerbereich, einschl. Gegenwanne,
liefern und montieren
Menge: 50,000 St

#### Abschnitt 03.04 Hausanschluss / Zähleranlage / Unterverteilung

**03.04.0010 Zählerschrank mit 6 Zählerplätzen**
*** Bedarfsposition mit GB
Zählerschrank mit 6 Zählerplätzen, gemäß den TAB des örtlichen EVU, kompl. bestückt und betriebsfertig verdrahtet, wie beschrieben, liefern und montieren.

Die Formalitäten mit dem EVU, die für den Austausch der Zähler erforderlich sind, gehören ebenfalls zum Leistungsumfang.
Menge: 2,000 St

**03.04.0020 Allgemeinverteilerfeld**
*** Bedarfsposition mit GB
Allgemeinverteilerfeld, inkl. Einbau des bauseitigen Nestzteils der Sprechanlage, Verdrahtung der Treppenhausbeleuchtung,etc., wie beschrieben,
liefern und montieren
Menge: 1,000 St

**03.04.0030 Schrumpfmuffe 5x16mm²**
*** Bedarfsposition mit GB
Schrumpfmuffe (5x16 mm²) für die ggfs. zu übernehmenden
Wohnungszuleitung, einschl. Quetschverbinder,
liefern und montieren
Menge: 10,000 St

**03.04.0040 Schrumpfmuffe 5x1,5mm²**
*** Bedarfsposition mit GB
Schrumpfmuffe für Querschnitte bis 5x2,5mm² für die ggfs. zu übernehmenden Stromkreiszuleitungen am Zählerschrank, einschl. Quetschverbinder,
liefern und montieren
Menge: 30,000 St

**03.04.0050 MI-Verteiler 2x3xNH00**
*** Bedarfsposition mit GB
NH Verteiler 2x3xNH00, liefern und montieren wie beschrieben
Menge: 1,000 St

#### Abschnitt 03.05 Brennstellen / Leuchten / Potentialausgleich

**03.05.0010 Anschluss DE**
*** Bedarfsposition mit GB
Bauseits gelieferten DE elektr. anschließen.
Menge: 2,000 St

**03.05.0020 Brennstelle Beleuchtung Zählerraum**
*** Bedarfsposition mit GB
Brennstelle Beleuchtung Zählerraum, liefern und betriebsfertig montieren,
Leistungsumfang wie beschrieben
Menge: 1,000 St

**03.05.0030 Umklemmen Sprechanlage**
*** Bedarfsposition mit GB
Umklemmen der Sprechanlage, das bestehenede Netzteil aus der alten Allgemeinverteilung demontieren und in das neue Allgemeinfeld montieren und verdrahten einschl. Leitungs- u. Verdrahtungsmaterial
Menge: 1,000 St

**03.05.0040 Potentialausgleich**
*** Pauschalposition
*** Bedarfsposition mit GB
Potentialausgleich erstellen, Leistungsumfang wie beschrieben
Menge: 1,000 PSCH

### Bereich 04 Marienburgstr. 11

#### Abschnitt 04.01 Demontage

**04.01.0010 Demontage Altanlage**
*** Bedarfsposition mit GB
Altanlage demontieren, Leistung wie beschrieben
Menge: 1,000 St

**04.01.0020 Provisorische Stromversorgung WE**
*** Bedarfsposition mit GB
Provisorische Stromversorgung der WE herstellen während der Zählerschrankmontage bzw. der Erweiterung des bestehenden ZS.
Menge: 15,000 St

#### Abschnitt 04.02 Durchbrüche

*Hinweis*
Die Arbeiten in den Wohnungen sind mit äußerster Sorgfalt und geeignetem Personal auszuführen! Staub und Verunreinigung sind möglichst zu vermeiden! Wände, Böden, Mobiliar sind abzudecken sowie mit Malerflies oder ähnlichem zu schützen. Nach Fertigstellung der Arbeiten ist die entstandene Verunreinigung mit einem Staubsauger zu entfernen.

Kosten hierzu sind in die Positionen einzukalkulieren.

**04.02.0010 Kernbohrung in Mauerwerk100/100**
*** Bedarfsposition mit GB
Kerbohrung 100x100 mm in Mauerwerk erstellen, einschl. Schuttentsorgung
Menge: 12,000 St

**04.02.0020 Kernbohrung schließen 100mm Brandschutz**
*** Bedarfsposition mit GB
Kernbohrung, Durchmesser 100mm, nach Leitungsverlegung mit geeignetem und dafür zugelassenem Material brandschutztechnisch schließen
Menge: 10,000 St

#### Abschnitt 04.03 Leitungs- u. Befestigungsmaterial

**04.03.0010 NYY -J 5x50 mm²**
*** Bedarfsposition mit GB
NYM -J 5x50 mm² einschl. Anschussarbeiten und evtl. eforderlichem
Anschlußmaterial, liefern und montieren
Menge: 35,000 m

**04.03.0020 NYM -J 5x35 mm²**
*** Bedarfsposition mit GB
NYM -J 5x35 mm² einschl. Anschussarbeiten und evtl. eforderlichem
Anschlußmaterial, liefern und montieren
Menge: 35,000 m

**04.03.0030 NYM-J 5x25 mm²**
*** Bedarfsposition mit GB
NYM 5x25 mm² liefern und montieren,
einschl. Anschlussarbeiten
Menge: 35,000 m

**04.03.0040 NYM-J 5 x6 mm²**
*** Bedarfsposition mit GB
NYM 5x6 mm² liefern und montieren,
einschl. Anschlussarbeiten
Menge: 150,000 m

**04.03.0050 NYM-J 5x1,5 mm²**
*** Bedarfsposition mit GB
NYM 5x1,5 mm² liefern und montieren,
einschl. Anschlussarbeiten
Menge: 20,000 m

**04.03.0060 NYM-J 3x1,5 mm²**
*** Bedarfsposition mit GB
NYM 3x1,5 mm² liefern und montieren,
einschl. Anschlussarbeiten
Menge: 20,000 m

**04.03.0070 Kabelkanal 20x35mm**
*** Bedarfsposition mit GB
Kabelkanal 20mm x 35mm einschl. Befestigungsmaterial
liefern und montieren
Menge: 30,000 m

**04.03.0080 Kabelkanal 50mm**
*** Bedarfsposition mit GB
Kabelkanal 40mm x 60mm einschl. Befestigungsmaterial
liefern und montieren
Menge: 20,000 m

**04.03.0090 Kabelkanal 100mm**
*** Bedarfsposition mit GB
Kabelkanal 100mm x 60mm einschl. Befestigungsmaterial
liefern und montieren
Menge: 25,000 m

**04.03.0100 Kabelkanal 200mm**
*** Bedarfsposition mit GB
Kabelkanal 190mm x 60mm einschl. Befestigungsmaterial
liefern und montieren
Menge: 15,000 m

**04.03.0110 Kabelbühne 200 mm**
*** Bedarfsposition mit GB
Kabelbühne 200 mm inkl. Befestigungsmaterial, Ausleger,
Wand-/Deckenanker, Hängestiel, Formstücke, Verbinder etc.,
liefern und montieren
Menge: 30,000 m

**04.03.0120 Kabelbühne 100 mm**
*** Bedarfsposition mit GB
Kabelbühne 200 mm inkl. Befestigungsmaterial, Ausleger,
Wand-/Deckenanker, Hängestiel, Formstücke, Verbinder etc.,
liefern und montieren
Menge: 15,000 m

**04.03.0130 Rangierkanal**
*** Bedarfsposition mit GB
Rangierkanal in div. Ausführungen, zur Montage oberhalb der Zählerschränke nach Abschluss der Arbeiten, liefern und montieren.
Menge: 5,000 m

**04.03.0140 C-Schiene**
*** Bedarfsposition mit GB
C-Schiene zur Leitungsführung der Wohnungszuleitungenim Kellerbereich, in Teilstücken liefern und montieren
Menge: 5,000 m

**04.03.0150 Bügelschellen div. Größen**
*** Bedarfsposition mit GB
Bügelschellen div. Größen, zur Leitungsführung der Wohnungszuleitungen im Kellerbereich, einschl. Gegenwanne,
liefern und montieren
Menge: 50,000 St

#### Abschnitt 04.04 Hausanschluss / Zähleranlage / Unterverteilung

**04.04.0010 MI-Verteiler 2x3xNH00**
*** Bedarfsposition mit GB
NH Verteiler 2x3xNH00, liefern und montieren wie beschrieben
Menge: 1,000 St

#### Abschnitt 04.05 Brennstellen / Leuchten / Potentialausgleich

**04.05.0010 Anschluss DE**
*** Bedarfsposition mit GB
Bauseits gelieferten DE elektr. anschließen.
Menge: 4,000 St

**04.05.0020 Brennstelle Beleuchtung Zählerraum**
*** Bedarfsposition mit GB
Brennstelle Beleuchtung Zählerraum, liefern und betriebsfertig montieren,
Leistungsumfang wie beschrieben
Menge: 1,000 St

**04.05.0030 Potentialausgleich**
*** Pauschalposition
*** Bedarfsposition mit GB
Potentialausgleich erstellen, Leistungsumfang wie beschrieben
Menge: 1,000 PSCH

### Bereich 05 Marienburgstr. 12

#### Abschnitt 05.01 Demontage

**05.01.0010 Demontage Altanlage**
*** Bedarfsposition mit GB
Altanlage demontieren, Leistung wie beschrieben
Menge: 1,000 St

**05.01.0020 Provisorische Stromversorgung WE**
*** Bedarfsposition mit GB
Provisorische Stromversorgung der WE herstellen während der Zählerschrankmontage bzw. der Erweiterung des bestehenden ZS.
Menge: 10,000 St

#### Abschnitt 05.02 Durchbrüche

*Hinweis*
Die Arbeiten in den Wohnungen sind mit äußerster Sorgfalt und geeignetem Personal auszuführen! Staub und Verunreinigung sind möglichst zu vermeiden! Wände, Böden, Mobiliar sind abzudecken sowie mit Malerflies oder ähnlichem zu schützen. Nach Fertigstellung der Arbeiten ist die entstandene Verunreinigung mit einem Staubsauger zu entfernen.

Kosten hierzu sind in die Positionen einzukalkulieren.

**05.02.0010 Kernbohrung in Mauerwerk100/100**
*** Bedarfsposition mit GB
Kerbohrung 100x100 mm in Mauerwerk erstellen, einschl. Schuttentsorgung
Menge: 6,000 St

**05.02.0020 Kernbohrung schließen 100mm Brandschutz**
*** Bedarfsposition mit GB
Kernbohrung, Durchmesser 100mm, nach Leitungsverlegung mit geeignetem und dafür zugelassenem Material brandschutztechnisch schließen
Menge: 5,000 St

#### Abschnitt 05.03 Leitungs- u. Befestigungsmaterial

**05.03.0010 NYY -J 5x50 mm²**
*** Bedarfsposition mit GB
NYM -J 5x50 mm² einschl. Anschussarbeiten und evtl. eforderlichem
Anschlußmaterial, liefern und montieren
Menge: 35,000 m

**05.03.0020 NYM -J 5x35 mm²**
*** Bedarfsposition mit GB
NYM -J 5x35 mm² einschl. Anschussarbeiten und evtl. eforderlichem
Anschlußmaterial, liefern und montieren
Menge: 35,000 m

**05.03.0030 NYM-J 5x25 mm²**
*** Bedarfsposition mit GB
NYM 5x25 mm² liefern und montieren,
einschl. Anschlussarbeiten
Menge: 35,000 m

**05.03.0040 NYM-J 5 x6 mm²**
*** Bedarfsposition mit GB
NYM 5x6 mm² liefern und montieren,
einschl. Anschlussarbeiten
Menge: 80,000 m

**05.03.0050 Kabelkanal 20x35mm**
*** Bedarfsposition mit GB
Kabelkanal 20mm x 35mm einschl. Befestigungsmaterial
liefern und montieren
Menge: 15,000 m

**05.03.0060 Kabelkanal 50mm**
*** Bedarfsposition mit GB
Kabelkanal 40mm x 60mm einschl. Befestigungsmaterial
liefern und montieren
Menge: 20,000 m

**05.03.0070 Kabelkanal 100mm**
*** Bedarfsposition mit GB
Kabelkanal 100mm x 60mm einschl. Befestigungsmaterial
liefern und montieren
Menge: 25,000 m

**05.03.0080 Kabelkanal 200mm**
*** Bedarfsposition mit GB
Kabelkanal 190mm x 60mm einschl. Befestigungsmaterial
liefern und montieren
Menge: 15,000 m

**05.03.0090 Kabelbühne 200 mm**
*** Bedarfsposition mit GB
Kabelbühne 200 mm inkl. Befestigungsmaterial, Ausleger,
Wand-/Deckenanker, Hängestiel, Formstücke, Verbinder etc.,
liefern und montieren
Menge: 30,000 m

**05.03.0100 Kabelbühne 100 mm**
*** Bedarfsposition mit GB
Kabelbühne 200 mm inkl. Befestigungsmaterial, Ausleger,
Wand-/Deckenanker, Hängestiel, Formstücke, Verbinder etc.,
liefern und montieren
Menge: 15,000 m

**05.03.0110 Rangierkanal**
*** Bedarfsposition mit GB
Rangierkanal in div. Ausführungen, zur Montage oberhalb der Zählerschränke nach Abschluss der Arbeiten, liefern und montieren.
Menge: 5,000 m

**05.03.0120 C-Schiene**
*** Bedarfsposition mit GB
C-Schiene zur Leitungsführung der Wohnungszuleitungenim Kellerbereich, in Teilstücken liefern und montieren
Menge: 5,000 m

**05.03.0130 Bügelschellen div. Größen**
*** Bedarfsposition mit GB
Bügelschellen div. Größen, zur Leitungsführung der Wohnungszuleitungen im Kellerbereich, einschl. Gegenwanne,
liefern und montieren
Menge: 50,000 St

#### Abschnitt 05.04 Hausanschluss / Zähleranlage / Unterverteilung

**05.04.0010 MI-Verteiler 2x3xNH00**
*** Bedarfsposition mit GB
NH Verteiler 2x3xNH00, liefern und montieren wie beschrieben
Menge: 1,000 St

#### Abschnitt 05.05 Brennstellen / Leuchten / Potentialausgleich

**05.05.0010 Anschluss DE**
*** Bedarfsposition mit GB
Bauseits gelieferten DE elektr. anschließen.
Menge: 2,000 St

**05.05.0020 Brennstelle Beleuchtung Zählerraum**
*** Bedarfsposition mit GB
Brennstelle Beleuchtung Zählerraum, liefern und betriebsfertig montieren,
Leistungsumfang wie beschrieben
Menge: 1,000 St

**05.05.0030 Potentialausgleich**
*** Pauschalposition
*** Bedarfsposition mit GB
Potentialausgleich erstellen, Leistungsumfang wie beschrieben
Menge: 1,000 PSCH
